# test
Leistungsbeschreibung (GAEB DA XML 3.3, DA81)
Projekt: 1-1
Währung: EUR
Bieterkommentare zugelassen: ja
Nebenangebote zugelassen: ja
Auftraggeber: Harzer Schmalspurbahnen GmbH, Friedrichstraße 151, 38855 Wernigerode
Erstellt mit: GXML Toolbox V3.3 R20230829, iTWO_64 V24.0.667, 01.09.2026

## 0001 Drw-Eld-43902-44522
Datum: 01.09.2026

### 1 Allgemeine Leistungen Infrastruktur

#### 1.1 Technische Bearbeitung

**1.1.10 Vermessungsleistungen MLV-ALI_01010050**
*** Pauschalposition
Alle Vermessungsleistungen, die zur technischen
Bearbeitung, Ausführung und Erstellung der
Bestandsunterlagen der beschriebenen Leistungen
erforderlich sind. Eingeschlossen sind alle
erforderlichen Vermarkungen, örtliche Aufmaße und
Nebenleistungen sowie die Auswertungen der
Vermessungsergebnisse. Bezugssystem: '(>DB_REF2016<)'.
Menge: 1,000 Psch
Voraussichtliche Abrechnungsmenge: 0,000

**1.1.20 Zuarbeiten zu SiGe - Plan MLV-ALI_01010070**
*** Pauschalposition
Regelmäßige Zuarbeiten an den AG zur Anpassung des
Sicherheits- und Gesundheitschutzplans gemäß BaustellV
an das Baugeschehen während der Baumaßnahmen liefern
Menge: 1,000 Psch
Voraussichtliche Abrechnungsmenge: 0,000

**1.1.30 Messprogramm zur Gleisüberwachung durchführen MLV-ALI_01010090**
*** Pauschalposition
Durchführung sämtlicher während der Bauausführung für
die Überwachung der in Betrieb befindlichen Gleise
notwendigen Vermessungs- und Aufmaß-Arbeiten gemäß
Messprogramm.
Menge: 1,000 Psch
Voraussichtliche Abrechnungsmenge: 0,000

**1.1.40 Beweissicherung MLV-ALI_01010120**
*** Pauschalposition
Beweissicherung (mehrmalig). Lieferung einer
Dokumentation über den Zustand des gesamten durch die
Baumaßnahme beeinflussten Baubereiches und aller
Bauwerke sowie Einbauten, der Bahnanlagen, Straßen,
Wege, Zufahrten sowie Übergängen zu öffentlichen und
angrenzenden Straßenräumen und Geländeflächen,
Vorfluteinrichtungen etc. als Beweissicherungsverfahren. Die Dokumentation erfolgt als Plan, Bild und Text. Ausführung der Arbeiten durch ein Büro mit besonderer Sachkunde - erstmalig vor Beginn der Bauausführung unmittelbar nach Auftragsvergabe - sowie nach Fertigstellung der  ausgeschriebenen Bauleistungen. Der Nachweis der besonderen Sachkunde hat über geeignete Referenzen zu erfolgen. Die Beweissicherung ist rechtzeitig beim AG und Betroffenen anzumelden, um die Teilnahme eines AG-Vertreters und der Betroffenen zu ermöglichen. Übergabe der Unterlagen an den AG vor Beginn der Bauarbeiten auf der Baustelle und nach Beendigung der Bauarbeiten. Unterlagen sind jeweils  '(>3<)'-fach in Papierform und 1-fach digital zu liefern. Digitale Unterlagen im Format PDF, Fotos im Format JPG (Bildgröße mind. 900 x 600 Pixel),
Papierformate gemäß DIN-Norm 476 bzw. EN ISO 216.
Menge: 1,000 Psch
Voraussichtliche Abrechnungsmenge: 0,000

**1.1.50 Abstimmung / Einholung von Genehmigungen MLV-ALI_01010300**
*** Pauschalposition
Abstimmung / Einholung von Genehmigungen zur
Durchführung der Arbeiten über die den
Vergabeunterlagen beiliegenden Genehmigungen
hinausgehenden Genehmigungen von Behörden (z.B. EBA,
Gewerbeaufsichtsamt, Verkehrsbehörden)
Menge: 1,000 Psch
Voraussichtliche Abrechnungsmenge: 0,000

#### 1.2 Baustelleneinrichtung

**1.2.10 Baustellenlogistik MLV-ALI_01020010**
*** Pauschalposition
Zu- und Abführung von Baumaschinen und Personal,
Durchführung aller notwendigen Transporte zwischen
Übergabe-/Güterverkehrs- und Einbaustelle sowie
Montage-/Demontageplatz und Verwendungsstelle
einschließlich aller Transportmittel und Personal
einschließl. Rangierbegleiter und Triebfahrzeugführer
sowie Telekommunikationsmöglichkeiten für alle
Beteiligte und inkl. Fahrplänen und Überwachung des
Zuglaufs von Material, Transportmitteln und
gleisgebundenen Maschinen. Alle zur
Leistungserbringung erforderlichen Be- und
Entlade-arbeiten sind einzurechnen und werden nicht
gesondert vergütet. Vorbereiten, Erstellen und
Aktualisieren des Betriebs-ablaufplanes einschließlich
aller erforderlichen Einsatzpläne.
Menge: 1,000 Psch
Voraussichtliche Abrechnungsmenge: 0,000

**1.2.20 Baustelle einrichten MLV-ALI_01020020**
*** Pauschalposition
Geräte, Großgeräte, Werkzeuge und sonstige
Betriebsmittel, die zur vertragsgemäßen Durchführung
der Bauleistungen erforderlich sind, auf die Baustelle
bringen, bereitstellen und soweit der Geräteeinsatz
nicht gesondert vergütet wird, betriebsfertig
aufstellen einschl. der dafür notwendigen Arbeiten,
die erforderlichen festen Anlagen herstellen.
Baubüros, Unterkünfte, Werkstätten, Lagerschuppen und
dgl., soweit erforderlich, antransportieren, aufbauen
und einrichten. Strom-, Wasser-, Fernsprechanschluss
sowie Entsorgungseinrichtungen und dgl. für die
Baustelle, soweit erforderlich, herstellen. Bei Bedarf
Lagerplätze, Montage-/ Demontageflächen, sonstige
Platzbefestigungen, notwendige Eingleisstellen und
Wege im Baustellenbereich anlegen. Beseitigung von
Aufwuchs für die Baustelleneinrichtung, soweit
erforderlich, ausführen. Flächen beschaffen, sofern
die vom AG zur Verfügung gestellten nicht ausreichen.
Soweit nicht für bestimmte Leistungen für das
Einrichten der Baustelle gesonderte Positionen
enthalten sind, gilt die Pauschale für alle Leistungen
dieser Ausschreibung. Vom AN ist vor Baubeginn ein
Baustelleneinrichtungsplan aufzustellen und mit dem AG
abzustimmen. Oberbodenarbeiten sind einzurechnen und
werden nicht gesondert vergütet.
Menge: 1,000 Psch
Voraussichtliche Abrechnungsmenge: 0,000

**1.2.30 Baustelleneinrichtung vorhalten MLV-ALI_01020030**
*** Pauschalposition
Vorhalten, Unterhalten und Betreiben der Anlagen und
Einrichtungen, einschl. Mieten, Pacht, Gebühren und
dgl., die für die Baustelle notwendig sind und nicht
mit den Einheitspreisen anderer Teilleistungen
vergütet werden. Beleuchtung, Wasser und Strom
bereitstellen, Abwasser beseitigen. Vorhalten für die
vertraglich vereinbarte Gesamtbauzeit und die
Ausführung der ausgeschriebenen Leistungen. Abrechnung
der Pauschale erfolgt anteilig gemäß Baufortschritt.
Menge: 1,000 Psch
Voraussichtliche Abrechnungsmenge: 0,000

**1.2.40 Baustelle räumen MLV-ALI_01020040**
*** Pauschalposition
Baustelle von allen Geräten, Großgeräten, Anlagen,
Einrichtungen und dergl. räumen. Benutzte Flächen und
Wege entsprechend dem ursprünglichen Zustand unter
Wahrung der landschaftspflegerischen Belange
ordnungsgemäß herrichten. Verunreinigungen beseitigen.
Soweit nicht für bestimmte Bauleistungen das Räumen
der Baustelle als gesonderter Ansatz enthalten ist,
umfasst die Pauschale die Vergütung der
Baustellenräumung für alle Bauleistungen dieser
Ausschreibung. Oberbodenarbeiten sind einzurechnen und
werden nicht gesondert vergütet.
Menge: 1,000 Psch
Voraussichtliche Abrechnungsmenge: 0,000

**1.2.50 Baustraßen als Zufahrt MLV-ALI_01020041**
*** Pauschalposition
Baustraßen als Zufahrt '(>gem. Anlage 3.3.xxx ab der Straße XXX<)' sowie nach Erfordernis des AN
herstellen, einschließlich erforderlicher
Ausweichstellen, für die geplante Bauzeit vorhalten
und unterhalten, wenn notwendig entsprechend dem
Bauablauf umbauen, einschließlich aller erforderlichen
Sicherungs- und Beschilderungsmaßnahmen.
Baustraßenbefestigung und - dimensionierung nach Wahl
und Belangen des AN unter Beachtung der Belastung aus
Materialtransporten und geplantem Geräteeinsatz.
Oberbodenarbeiten werden gesondert vergütet.
Menge: 1,000 Psch
Voraussichtliche Abrechnungsmenge: 0,000

**1.2.60 Baustraßen rückbauen MLV-ALI_01020042**
*** Pauschalposition
Baustraßen als Zufahrt nach Beendigung der Bauarbeiten
rückbauen und von der Baustelle entfernen. Das
Rückbaumaterial verbleibt im Besitz des AN. Nach
Beendigung der Bauarbeiten ist der ursprüngliche
Zustand wieder herzustellen. Oberbodenarbeiten werden
gesondert vergütet.
Menge: 1,000 Psch
Voraussichtliche Abrechnungsmenge: 0,000

#### 1.3 Verkehrssicherung

**1.3.10 Verkehrsflächen reinigen MLV-ALI_01040030**
*** Pauschalposition
Reinigung aller öffentlichen Verkehrsflächen sowie
Transportwege im Baubereich für die Dauer der Bauzeit,
inkl. aller Personal-, Material- und Nebenkosten.
Menge: 1,000 Psch
Voraussichtliche Abrechnungsmenge: 0,000

**1.3.20 Wurzelstöcke bereits gefällter Bäume roden MLV-ALI_01030020**
Wurzelstöcke bereits gefällter Bäume roden.  Gemessen
wird der Durchmesser an der Schnittstelle, im
Regelfall 0,25 m über GOK. Durchmesser über '(>0,3 bis 0,5 m<)'. Wurzellöcher mit geeignetem Boden verfüllen.
Boden liefern. Gesamtes Rodungsgut der nachweislichen
Verwertung nach Wahl des AN zuführen.
Menge: 10,000 St
Voraussichtliche Abrechnungsmenge: 10,000

### 2 GE konv. ohne Lieferung/Entsorgung

#### 2.1 Interne Baustellenlogistik

**2.1.10 Baustellenlogistik für Hauptarbeiten**
*** Pauschalposition
Baustellenlogistik für Hauptarbeiten,
Heran- und abführen von Baumaschinen und Personal, Transport von Abfällen und Stoffen,
schienengebundener Transport, zwischen Übergabe-/Güterverkehrsstelle und Verwendungsstelle sowie Gegenrichtung, einschl. Transportmittel (Wagen und Triebfahrzeug mit Betriebsstoffen), und Personal einschl. Rangierbegleiter und Triebfahrzeugführer (Tf),
einschl. Telekommunikationsmöglichkeiten für Beteiligte,
Gestellen aller Transportmittel, einschl. Fahrpläne und Überwachung des Zuglaufs von Material, Transportmittel und schienengebundenen Maschinen,
Vorbereiten, Erstellen und Aktualisieren des Betriebsablaufplanes einschl. aller erforderlichen Einsatzpläne,
Veranlassen und Überwachen der Abfuhr aller schienengebundener Transportmittel und Maschinen,
Baustellenlogistik gilt für Bauabschnitt dieses Loses.
Menge: 1,000 Psch
Voraussichtliche Abrechnungsmenge: 0,000

**2.1.20 Baustellenlogistik für Stopfgang nach techn. Notwendigkeit**
*** Pauschalposition
Baustellenlogistik für Stopfgang nach techn. Notwendigkeit,
Heran- und abführen von Baumaschinen und Personal, Transport von Abfällen und Stoffen,
schienengebundener Transport, zwischen Übergabe-/Güterverkehrsstelle und Verwendungsstelle sowie Gegenrichtung, einschl. Transportmittel (Wagen und Triebfahrzeug mit Betriebsstoffen), und Personal einschl. Rangierbegleiter und Triebfahrzeugführer (Tf),
einschl. Telekommunikationsmöglichkeiten für Beteiligte,
Gestellen aller Transportmittel, einschl. Fahrpläne und Überwachung des Zuglaufs von Material, Transportmittel und schienengebundenen Maschinen,
Vorbereiten, Erstellen und Aktualisieren des Betriebsablaufplanes einschl. aller erforderlichen Einsatzpläne,
Veranlassen und Überwachen der Abfuhr aller schienengebundener Transportmittel und Maschinen,
Baustellenlogistik gilt für Bauabschnitt dieses Loses.
Menge: 1,000 Psch
Voraussichtliche Abrechnungsmenge: 0,000

#### 2.2 Absteckung und Abnahmemessung

**2.2.10 Absteckung durchführen, nach**
*** Pauschalposition
Absteckung durchführen,
nach Ausführungsunterlagen des AG.
Durch den AN sind sämtliche Absteckleistungen, die zur
Durchführung der Baumaßnahme notwendig sind, in Eigenregie
durchzuführen. einschl. aller Nebenleistungen.
Der AG übergibt dem AN ein baustellennahes Festpunktfeld zur
Absteckung der Hauptachsen, Festpunkt- und Trassendaten
Im Format .KF (Festpunkte), .TRA (Trassen), .GRA (Gradienten)
Plandaten im digitalen Format .TIF, .DGN, .DWG, .PDF.
Der AG übergibt die Daten vor Baubeginn.
Die Festpunkte sind vor der Absteckung auf ihre unveränderte Lage und Höhe zu überprüfen. Sie sind während der Umbauarbeiten freizuhalten und zu sichern.
Menge: 1,000 Psch
Voraussichtliche Abrechnungsmenge: 1,000

**2.2.20 Geodätische Abnahme Vermessung - Gleise**
Geodätische Abnahme Vermessung - Gleise
Durchführung der Geodätischen Abnahmevermessung im Bereich des Gleisumbaus mit den zum Umbau verwendeten Festpunkten und Trassen/Gradienten inkl. Erstellung und Übergabe der Messergebnisse gemäß Ril 883.
Menge: 620,000 m
Voraussichtliche Abrechnungsmenge: 0,000

**2.2.30 Hauptpunkte kennzeichnen**
Hauptpunkte kennzeichnen  Kennzeichnen der Hauptpunkte (UA, UE, BA, BW, BE, AA ,NW, AE ) der Gleistrasse dauerhaft, durch Anbringen von Aluschildern (90x 60x 2mm) mit Bohrung 30 mm und ausgestanzter Buchstaben, ALU- Plättchen mit ausgestanzter Markierung liefern und einbauen. Abkürzung der Hauptpunkte, Schrifthöhe 20 mm. Ausgestanztes ALU-Plättchen befestigen an Haken- oder Schwellenschraube.
Menge: 1,000 Stk
Voraussichtliche Abrechnungsmenge: 0,000

#### 2.3 Zusammenhangsarbeiten (Herrichten Fläche, Vorarbeiten)

**2.3.10 Einbaudokumentation gemäß § 22 und §25 EBV**
*** Pauschalposition
Erstellen, Führen, Abschließen, Übergeben einer Einbaudokumentation gemäß §22 und §25 der Ersatzbaustoffverordnung (EBV) im System ZEDAL-EBV
Menge: 1,000 Psch
Voraussichtliche Abrechnungsmenge: 0,000

**2.3.20 Bereitstellungsplatz einrichten räumen**
Bereitstellungsplatz einrichten und räumen, für Stoffe Zuordnung LAGA Z 0 (uneingeschränkter Einbau).
Menge: 1,000 St
Voraussichtliche Abrechnungsmenge: 0,000

**2.3.30 Bereitstellungsplatz einrichten räumen**
Bereitstellungsplatz für Altschotter, Unterbauschichten und Boden, einrichten und räumen, für Stoffe Zuordnung LAGA Z 1.2 (eingeschränkter offener Einbau, in hydrogeologisch günstigen Gebieten).
Menge: 1,000 St
Voraussichtliche Abrechnungsmenge: 0,000

**2.3.40 Schiene in Längsrichtung verziehen L 10-50m**
Schiene in Längsrichtung verziehen, Schienenlänge über 90 bis 120 m, über 10 bis 50 m.
Menge: 1240,000 m
Voraussichtliche Abrechnungsmenge: 0,000

**2.3.50 Bürocontainer aufstellen räumen doppelwandig wärmegedämmt L 6m B 2,5m Büro Toilettenraum**
Bürocontainer, aufstellen und räumen, zur Nutzung durch den AG, beheizbar, elektrisch, doppelwandig, wärmegedämmt, Einzelcontainer-Länge 6 m, Einzelcontainer-Breite bis 2,5 m, Standplatz auf vorh. tragfähigen ebenen Untergrund,
Herstellen und Räumen der Ver- und Entsorgungsanschlüsse des Containers innerhalb der Baustelleneinrichtung werden gesondert vergütet, Warten und Betreiben werden gesondert vergütet, für Büro einschl. Toilettenraum, ein WC, 2 Arbeitsplätze, Raum eingerichtet, mit einem Tisch, Maße L/B 0,8/1,6 m.
Menge: 1,000 St
Voraussichtliche Abrechnungsmenge: 0,000

#### 2.4 Oberbauarbeiten inkl. Rückbau

**2.4.10 Fahrschiene trennen mech.**
Fahrschiene trennen, mechanisch, abgerechnet wird nach Anzahl der Trennschnitte.
Menge: 4,000 St
Voraussichtliche Abrechnungsmenge: 0,000

**2.4.20 Schiene lösen aufnehmen**
Schiene von den Schwellen lösen und aufnehmen, im direkten Zusammenhang mit den Umbauarbeiten, Schienen zum Verschrotten trennen, Kleineisenteile sammeln, sortieren und versandfertig verladen, Hebe- und Fahrzeuge stellt der AN. Stallschwellen mit verschrotten
Menge: 1240,000 m
Voraussichtliche Abrechnungsmenge: 0,000

**2.4.30 Schwelle aufnehmen**
Schwelle aus dem Gleisbett aufnehmen, im direkten Zusammenhang mit den Umbauarbeiten.
Menge: 886,000 St
Voraussichtliche Abrechnungsmenge: 0,000

**2.4.40 Bettung aufn. verladen B 4,2-4,4m D 45-50cm**
Bettung auf dem Bahnkörper, Gleis/Weiche abgebaut, maschinell aufnehmen und verladen, freigelegte Unterbaukrone ebnen und verdichten, Bearbeitungsbreite über 3,5 bis 4 m, Dicke über 30 cm.
Menge: 750,000 m3
Voraussichtliche Abrechnungsmenge: 750,000

**2.4.50 Gleis auf Verlegeplanum einbauen Schienen aufnehmen aufsetzen mont. an Gleis anschließen**
Gleis auf vorbereitetes Verlegeplanum einbauen, Schwellen seitlich gelagert, aufnehmen, verfahren, ablegen und ausrichten, Schienen seitlich gelagert, aufnehmen, aufsetzen, montieren und kraftschlüssig verspannen, Schienen mit Notlaschen verbinden und Stoßlücken herstellen, Schienenlänge über 90 bis 120 m, Anschluss an bestehendes Gleis herstellen, Übergangs- und Passschienen heranschaffen, ablängen, einbauen und verlaschen, Hebe- und Fahrzeuge stellt der AN.
Menge: 620,000 m
Voraussichtliche Abrechnungsmenge: 0,000

**2.4.60 Bettung Gleisschotter entladen einbauen verd. Einbau Verlegeplanum B 3-4m D 25-30cm**
Bettung aus Gleisschotter, entladen, einbauen, verdichten und in Schwellenmitte eine Vertiefung (Mittelrinne) herstellen, als Verlegeplanum, Unebenheiten des Oberflächenplanums innerhalb einer Messstrecke von 4 m bis 3 cm, Bearbeitungsbreite über 3 bis 4 m, Dicke über 25 bis 30 cm, Stromaggregat und Bedienungspersonal stellt der AN.
Menge: 750,000 m3
Voraussichtliche Abrechnungsmenge: 0,000

**2.4.70 Fahrschiene aus-einbauen**
Fahrschiene aus- und einbauen, auszubauende Schiene seitlich lagern, einzubauende Schiene seitlich gelagert, Schiene mechanisch trennen, Länge der auszubauenden Schiene über 10 bis 15 m, vor dem Einbau auf Länge mechanisch trennen, Verlegelücken herstellen, Baustellenlaschen einbauen und instand halten, Länge der einzubauenden Schiene über 20 bis 30 m, abgerechnet wird nach Schienenlänge.
Menge: 1240,000 m
Voraussichtliche Abrechnungsmenge: 0,000

**2.4.80 Schiene aufladen auf Bahnwagen**
'Schiene aufladen im Bahnhof Nordhausen Nord mit 2
Zweiwegebaggern (1435 mm) umsetzen und auf Schienenzug, vom AG beigestellt, im Baustellenbereich, verteilt neben dem Gleis gelagert.
4 Arbeitszugfahrten mit Neueschienen zu Bedienung der Baustelle.
Menge: 1240,000 m
Voraussichtliche Abrechnungsmenge: 0,000

#### 2.5 Stopf-/Richtarbeiten

**2.5.10 Gleis heben Bettung verdichten 1.Stabil. Verschieb. 2.Stabil. Verschieb.**
Gleis heben, Bettung verdichten und stabilisieren, erste Stabilisierung, Schwellenfächer und Schwellen vor Kopf mit Schotter versehen, mit dem Stopf-Richtgang seitlich ausrichten, max. 30 mm Hebung je Durchgang und max. 20 mm Verschiebung je Durchgang, zweite Stabilisierung, Schwellenfächer und Schwellen vor Kopf mit Schotter versehen, mit dem Stopf-Richtgang seitlich ausrichten, max. 25 mm Hebung und max. 10 mm Verschiebung je Durchgang, die Hebungen nach den Stopfgängen des Gleises dürfen die Werte gemäß Ril 824.2200 nicht überschreiten, Bettungsquerschnitt herstellen,
Einschottern des Gleises wird gesondert vergütet.
Menge: 620,000 m
Voraussichtliche Abrechnungsmenge: 620,000

**2.5.20 Gleis stopfen richten verdichten angeschriebene Werte Stopf-Richtmaschine**
Gleis stopfen, richten und verdichten, nach angeschriebenen Werten, mit kombinierter Stopf-Richtmaschine, Schwellen im Bereich behindernder Anlagen (Kontakte, Indusimagnete) mit Kraftstopfer stopfen, Hebe- und Verschiebemaße sind angeschrieben, Bettungsquerschnitt herstellen.
Menge: 300,000 m
Voraussichtliche Abrechnungsmenge: 300,000

#### 2.6 Schweißarbeiten

**2.6.10 Schweißwulst mech. abarbeiten**
Schweißwulst mechanisch abarbeiten. (für 20 m Schienen)
Menge: 54,000 St
Voraussichtliche Abrechnungsmenge: 0,000

**2.6.20 Spannungsausgleich Schienen längen Wärmegeräte**
Spannungsausgleich, Schienen längen mit Wärmegeräten des AN, Verspanntemperatur auf Solltemperatur, Lücke für Längenänderung herstellen und Winkellage der Schwellen berichtigen, einschl. Behandeln der Kleineisenteile mit Korrosionsschutzmittel während des endgültigen Verspannens, abgerechnet wird nach Schienenlänge.
Menge: 1786,000 m
Voraussichtliche Abrechnungsmenge: 0,000

**2.6.30 Aluminotherm-Verbindungsschweißung SkV Schiene 60 Schiene 60**
Aluminotherm-Verbindungsschweißung in Gleisen und Weichen mit kurzer Vorwärmung (SkV), als schwebender Stoß, Laschen ausbauen, Kleineisen im Bereich der Schweißung aus- und einbauen sowie verspannen, Zwischenlage aus- und einbauen, Vorbereiten und Herstellen der Schweißlücke, Schienenkopf profilgerecht schleifen, Schweißung und Schotterbett säubern, einschl. Schweißzusatzstoffe liefern, Schienenform 60 mit Schienenform 60, alle zugelassenen Schienenzugfestigkeiten.
(für 20 m Schienen)
Menge: 54,000 St
Voraussichtliche Abrechnungsmenge: 0,000

#### 2.7 Stopfgang nach techn. Notwendigkeit

**2.7.10 Aus- und Einbau Führungsschienen Brücke**
Aus- und Einbau Führungsschienen für Belastungsstopfgang Führungsschienen vor dem Belastungsstopfgang auf der Brücke / Brückenbereich ausbauen und nach
den Belastungsstopfgang wieder einbauen
Menge: 274,000 m
Voraussichtliche Abrechnungsmenge: 0,000

### 3 MLV Entsorg. v. Bau-/Abbruchabf

#### 3.1 Abfallverantwortlicher der Baustelle

**3.1.10 Abfallverantwortlicher, MLV-ENT_01010010**
*** Pauschalposition
Gestellung eines Abfallverantwortlichen auf der Baustelle mit folgenden Qualifikationen:
- Abfallbeauftragter nach § 59 KrWG mit mind. 1 Jahr Praxiserfahrung
- Sachkundenachweis für  Probenahme fester Abfälle gemäß LAGA PN98
und folgenden Aufgaben:
- Ansprechpartner für den AG zu allen Fragen des Abfallmanagement und der ErsatzbaustoffVO
- Steuerung des Abfallmanagements des AN auf der Baustelle (inkl. bedarfsweiser Teilnahme an Baubesprechungen, Begehungen, Abklären von Entsorgungswegen) gemäß Baubeschreibung
- Koordinierung der Umsetzung des vom AG frei gegebenen Entsorgungskonzeptes des AN
- Koordinierung von Aushub, Rückbau, Getrennthaltung, Aufhaldung und Beprobung von Bodenaushub und Bauabfällen
- Mitwirkung bei der Deklaration der anfallenden Abfälle
- Koordinierung des Einbaus von Material (Wiedereinbau oder Fremdlieferung) nach BBodSchV und ErsatzbaustoffVO einschließlich Dokumentation
- Mitwirken bei der bauvertraglich geschuldeten Nachweisführung und Dokumentation vor Ort
- eigener Zugang zum eANV-System ZEDAL
Menge: 1,000 Psch
Voraussichtliche Abrechnungsmenge: 0,000

#### 3.2 Entsorgungskonzept AN

**3.2.10 Entsorgungskonzept AN, MLV-ENT_01020010**
*** Pauschalposition
Entsorgungskonzept des Auftragnehmers Bau (AN) gemäß Vorbemerkungen und gemäß der Anlage 8 „Mustergliederung Entsorgungskonzept AN“ zum DB InfraGO AG - Abfallprozess  M.01.02.15.03 erarbeiten, regelmäßige Fortschreibung / Ergänzung gemäß Baufortschritt, inklusive der beauftragten Rückbau- und Abbrucharbeiten und der Vorbereitung / Mitwirkung bei der Nachweisführung gemäß Vorbemerkungen.

Der Entwurf des Entsorgungskonzeptes ist spätestens 4 Wochen nach Zuschlagserteilung, die erste Vollversion mindestens 6 Wochen vor dem technischen Baubeginn beim AG zur Bestätigung vorzulegen. Das Vorliegen eines vom AG bestätigten Entsorgungskonzeptes ist Voraussetzung für den Beginn von Aushub- oder Rückbaumaßnahmen mit der Entstehung von Abfall.

Die vom AG freigegebene Version ist digital vorzulegen.
Menge: 1,000 Psch
Voraussichtliche Abrechnungsmenge: 0,000

#### 3.3 Elektronische Nachweisführung über die Entsorgung aller Bauabfälle

**3.3.10 Elektronische Nachweisführung, MLV-ENT_01030010**
*** Pauschalposition
Die Nachweisführung über die Entsorgung aller gefährlichen und nicht gefährlichen Bauabfälle hat mittels des elektronischen Abfallnachweisverfahrens (eANV) zu erfolgen. Der AN und die von ihm beauftragten Abfallentsorger und Abfallbeförderer haben grundsätzlich aktiv bei der Vorbereitung und Erstellung der erforderlichen Nachweisunterlagen für die Vorab- und Verbleibskontrolle im eANV mitzuwirken.
Menge: 1,000 Psch
Voraussichtliche Abrechnungsmenge: 0,000

#### 3.4 Beprobung/Dekl.analytik - Altschotter

**3.4.10 DA_Altschotter_insitu_MLV_ENT_02020022**
Beprobung und Analytik zur Deklaration von Altschotter im Gleis (in Situ) mit i.d.R. 6 Schürfungen je 1000 m Gleislänge einschl. Umsetzung zwischen den Entnahmepunkten gemäß aktueller Altschotterrichtlinie Ril 880.4010 und in Anlehnung an DIN 19698-6.
Untersuchung d. Gesamtfraktion 0-63 mm (vollständige Bettungserneuerung vorgesehen).
Entnahme von 2 Laborproben KG 0-63 mm.

Alle Eluatwerte sind im Schüttelversuch gemäß DIN 19529 bei einem Wasser-Feststoff-Verhältnis (W:F) 2:1  zu ermitteln. Untersuchungsumfang und Bewertungsgrundlagen sind mit dem AG abzustimmen. Analyse und gutachterlicher Bericht / abfallrechtliche Einstufung sind in das Angebot einzurechnen.
Menge: 1,000 St
Voraussichtliche Abrechnungsmenge: 0,000

#### 3.5 Entsorgung und Transport von Gleisschotter

**3.5.10 Entsorgung_Gleisschotter_GS-1, MLV-ENT_04040002**
Entsorgung Gleisschotter GS-1 gemäß Anlage 1 Tab 2 EBV, Feststoffwerte max. BM-F1 gemäß Anl. 1 Tab. 3 EBV), AVV 170508, inklusive Verwiegung.
Menge: 1275,000 t
Voraussichtliche Abrechnungsmenge: 0,000

**3.5.20 Transport nicht gefährlicher Gleisschotter, MLV-ENT_04040080**
Laden und Transport von Gleisschotter, AVV 170508, von der Anfallstelle / Bereitstellungsfläche zur Entsorgungsanlage einschließlich fachgerechter Sicherung der Abfälle.
Menge: 1275,000 t
Voraussichtliche Abrechnungsmenge: 0,000

#### 3.6 Entsorgung und Transport von Holzschwellen (AVV 17 02 04*)

**3.6.10 Entsorgung_Holzschwellen, MLV-ENT_06010010**
Entsorgung von Holzschwellen, teerölimprägniert, gefährlicher Abfall - AVV 17 02 04*, Altholz Kategorie A IV, laden zum Abtransport, verwiegen und ordnungsgemäß entsorgen.
Menge: 20,000 t
Voraussichtliche Abrechnungsmenge: 0,000

**3.6.20 Transport_Holzschwellen, MLV-ENT_06010020**
Laden und Transport von Holzschwellen gefährlicher Abfall - AVV 17 02 04*, Altholz Kategorie A IV, von der Anfallstelle/  Bereitstellungsfläche zur Entsorgungsanlage einschließlich fachgerechter Sicherung der Abfälle.
Menge: 20,000 t
Voraussichtliche Abrechnungsmenge: 0,000

#### 3.7 Entsorgung Rückschnitt- und Rodungsabfälle sowie Unrat

**3.7.10 Entsorgung_Wurzeln, MLV-ENT_06030010**
Entsorgung von Wurzeln, Baumstümpfen und Astwerk, AVV 20 02 01 biologisch abbaubare Abfälle, inklusive Verwiegung.
Menge: 2,000 t
Voraussichtliche Abrechnungsmenge: 0,000

**3.7.20 Transport_Wurzeln, MLV-ENT_06030020**
Laden und Transport von Wurzeln, Baumstümpfen und Astwerk, AVV 20 02 01 biologisch abbaubare Abfälle, von der Anfallstelle / Bereitstellungsfläche zur Entsorgungsanlage, inklus. fachgerechter Sicherung der Abfälle.
Menge: 2,000 t
Voraussichtliche Abrechnungsmenge: 0,000

#### 3.8 Entsorgung und Transport von Betonschwellen

**3.8.10 Entsorgung_Betonschwellen, MLV-ENT_07040010**
Entsorgung von Betonschwellen, laden zum Abtransport, verwiegen und ordnungsgemäß entsorgen.
Menge: 121,000 t
Voraussichtliche Abrechnungsmenge: 121,000

**3.8.20 Transport_Betonschwellen, MLV-ENT_07040020**
Laden und Transport von Betonschwellen zur Entsorgungsanlage einschließlich fachgerechter Sicherung der Abfälle.
Menge: 121,000 t
Voraussichtliche Abrechnungsmenge: 121,000
